# Grelha de alumínio extrudido, anodizado cor natural E6-C-0, de 225x125 mm, com lâminas horizontais fixas em forma de V, AGS-T/225x125/A11/0/E6-C-0 "TROX", montada na porta

- Propriedade do ficheiro: CYPE INGENIEROS, S.A.
- Formato: FIEBDC-3/2002
- Moeda: EUR
- Custos indirectos: 3.00 %
- IVA: 23.00 %

## I Instalações

### IC Aquecimento, climatização e A.Q.S.

#### ICR Sistemas de condução de ar

**ICR052** Ud Grelha de alumínio extrudido, anodizado cor natural E6-C-0, de 225x125 mm, com lâminas horizontais fixas em forma de V, AGS-T/225x125/A11/0/E6-C-0 "TROX", montada na porta.
Grelha de alumínio extrudido, anodizado cor natural E6-C-0, de 225x125 mm, com lâminas horizontais fixas em forma de V, AGS-T/225x125/A11/0/E6-C-0 "TROX", com fixação através de parafusos à vista com contra-moldura de montagem, montada na porta. Inclusive acessórios de montagem e elementos de fixação. Totalmente montada.
Inclui: Marcação. Montagem e fixação da grelha na porta.
Critério de medição de projecto: Número de unidades previstas, segundo documentação gráfica de Projecto.
Critério de medição de obra: Medir-se-á o número de unidades realmente executadas segundo especificações de Projecto.

| Código | Un | Descrição | Rendimento | Preço | Importância |
|---|---|---|---|---|---|
| mt42trx045ibaa | Ud | Grelha de alumínio extrudido, anodizado cor natural E6-C-0, de 225x125 mm, com lâminas horizontais fixas em forma de V, AGS-T/225x125/A11/0/E6-C-0 "TROX", com fixação através de parafusos à vista com contra-moldura de montagem. (material) | 1.000 | 37.20 | 37.20 |
| mo005 | h | Oficial de 1ª instalador de ar condicionado. (mão de obra) | 0.138 | 17.77 | 2.45 |
| mo104 | h | Ajudante de instalador de ar condicionado. (mão de obra) | 0.138 | 16.79 | 2.32 |
| % | % | Custos directos complementares | 2 % | 41.97 | 0.84 |
|  |  | Custos directos |  |  | 42.81 |
