# Grelha para fan-coil de parapeito, de alumínio extrudido, de 245x95 mm, com lâminas cada 12,5 mm, EF-0/245x95/0/E6-C-0 "TROX", com saída de ar perpendicular à grelha

- Propriedade do ficheiro: CYPE INGENIEROS, S.A.
- Formato: FIEBDC-3/2002
- Moeda: EUR
- Custos indirectos: 3.00 %
- IVA: 23.00 %

**ICR032** Ud Grelha para fan-coil de parapeito, de alumínio extrudido, de 245x95 mm, com lâminas cada 12,5 mm, EF-0/245x95/0/E6-C-0 "TROX", com saída de ar perpendicular à grelha.
Grelha para parapeito, de alumínio extrudido, anodizado cor natural E6-C-0, de 245x95 mm, com lâminas horizontais fixas com uma separação de 12,5 mm, EF-0/245x95/0/E6-C-0 "TROX", saída de ar perpendicular à grelha. Inclusive acessórios de montagem e elementos de fixação. Totalmente montada.
Inclui: Marcação. Montagem e fixação da grelha.
Critério de medição de projecto: Número de unidades previstas, segundo documentação gráfica de Projecto.
Critério de medição de obra: Medir-se-á o número de unidades realmente executadas segundo especificações de Projecto.

| Código | Un | Descrição | Rendimento | Preço | Importância |
|---|---|---|---|---|---|
| mt42trx055iaa | Ud | Grelha para parapeito, de alumínio extrudido, anodizado cor natural E6-C-0, de 245x95 mm, com lâminas horizontais fixas com uma separação de 12,5 mm, EF-0/245x95/0/E6-C-0 "TROX", saída de ar perpendicular à grelha. (material) | 1.000 | 19.30 | 19.30 |
| mo005 | h | Oficial de 1ª instalador de ar condicionado. (mão de obra) | 0.134 | 17.77 | 2.38 |
| mo104 | h | Ajudante de instalador de ar condicionado. (mão de obra) | 0.134 | 16.79 | 2.25 |
| % | % | Custos directos complementares | 2 % | 23.93 | 0.48 |
|  |  | Custos directos |  |  | 24.41 |
