# Boca de ventilação em execução redonda adequada para extracção, LVS/100/G1 "TROX", de 100 mm de diâmetro, com regulação do ar mediante a rotação do disco central

- Propriedade do ficheiro: CYPE INGENIEROS, S.A.
- Formato: FIEBDC-3/2002
- Moeda: EUR
- Custos indirectos: 3.00 %
- IVA: 23.00 %

**ICR060** Ud Boca de ventilação em execução redonda adequada para extracção, LVS/100/G1 "TROX", de 100 mm de diâmetro, com regulação do ar mediante a rotação do disco central.
Boca de ventilação em execução redonda adequada para extracção, LVS/100/G1 "TROX", de 100 mm de diâmetro, com regulação do ar mediante a rotação do disco central, formada por anel exterior com junta perimetral, parte frontal de chapa de aço pintada com pó electrostático, eixo central roscado, porca de aço galvanizado, aro de montagem de chapa galvanizada. Inclusive acessórios de montagem e elementos de fixação. Totalmente montada.
Inclui: Marcação. Colocação do aro de montagem. Fixação no aro de montagem.
Critério de medição de projecto: Número de unidades previstas, segundo documentação gráfica de Projecto.
Critério de medição de obra: Medir-se-á o número de unidades realmente executadas segundo especificações de Projecto.

| Código | Un | Descrição | Rendimento | Preço | Importância |
|---|---|---|---|---|---|
| mt42trx350p | Ud | Boca de ventilação em execução redonda adequada para extracção, LVS/100/G1 "TROX", de 100 mm de diâmetro, com regulação do ar mediante a rotação do disco central, formada por anel exterior com junta perimetral, parte frontal de chapa de aço pintada com pó electrostático, eixo central roscado, porca de aço galvanizado, aro de montagem de chapa galvanizada. (material) | 1.000 | 33.60 | 33.60 |
| mo005 | h | Oficial de 1ª instalador de ar condicionado. (mão de obra) | 0.150 | 17.77 | 2.67 |
| mo104 | h | Ajudante de instalador de ar condicionado. (mão de obra) | 0.150 | 16.79 | 2.52 |
| % | % | Custos directos complementares | 2 % | 38.79 | 0.78 |
|  |  | Custos directos |  |  | 39.57 |
