# Grelha de intempérie para instalações de ventilação, aro frontal e lâminas de chapa perfilada de aço galvanizado, de 1800x330 mm, WG/1800x330/0 "TROX"

- Propriedade do ficheiro: CYPE INGENIEROS, S.A.
- Formato: FIEBDC-3/2002
- Moeda: EUR
- Custos indirectos: 3.00 %
- IVA: 23.00 %

**IVG035** Ud Grelha de intempérie para instalações de ventilação, aro frontal e lâminas de chapa perfilada de aço galvanizado, de 1800x330 mm, WG/1800x330/0 "TROX".
Grelha de intempérie para instalações de ventilação, aro frontal e lâminas de chapa perfilada de aço galvanizado, de 1800x330 mm, WG/1800x330/0 "TROX", tela metálica de aço galvanizado com malha de 20x20 mm, fixada na parede de fachada, como tomada ou saída de ar. Incluindo acessórios de montagem e elementos de fixação. Totalmente montada e ligada à rede de condutas.
Inclui: Marcação. Montagem e fixação da grelha na parede. Ligação à conduta.
Critério de medição de projecto: Número de unidades previstas, segundo documentação gráfica de Projecto.
Critério de medição de obra: Medir-se-á o número de unidades realmente executadas segundo especificações de Projecto.

| Código | Un | Descrição | Rendimento | Preço | Importância |
|---|---|---|---|---|---|
| mt42trx370ch1 | Ud | Grelha de intempérie para instalações de ventilação, aro frontal e lâminas de chapa perfilada de aço galvanizado, de 1800x330 mm, WG/1800x330/0 "TROX", tela metálica de aço galvanizado com malha de 20x20 mm, com elementos de fixação. (material) | 1.000 | 333.70 | 333.70 |
| mo011 | h | Oficial de 1ª montador. (mão de obra) | 0.210 | 17.77 | 3.73 |
| mo080 | h | Ajudante de montador. (mão de obra) | 0.210 | 16.81 | 3.53 |
| % | % | Custos directos complementares | 2 % | 340.96 | 6.82 |
|  |  | Custos directos |  |  | 347.78 |
