# Difusor rotacional de deflectores fixos com placa frontal circular, RFD-R-A/200/0/0/0/RAL 9010 "TROX", para instalar em alturas até 4 m

- Propriedade do ficheiro: CYPE INGENIEROS, S.A.
- Formato: FIEBDC-3/2002
- Moeda: EUR
- Custos indirectos: 3.00 %
- IVA: 23.00 %

## I Instalações

### IC Aquecimento, climatização e A.Q.S.

#### ICR Sistemas de condução de ar

**ICR040** Ud Difusor rotacional de deflectores fixos com placa frontal circular, RFD-R-A/200/0/0/0/RAL 9010 "TROX", para instalar em alturas até 4 m.
Difusor rotacional de deflectores fixos com placa frontal circular, RFD-R-A/200/0/0/0/RAL 9010 "TROX", com plenum de ligação horizontal de chapa de aço galvanizado, pintado em cor RAL 9010, para instalar em alturas até 4 m. Inclusive acessórios de montagem e elementos de fixação. Totalmente montado.
Inclui: Marcação. Montagem do plenum através de suportes de suspensão. Fixação do difusor ao plenum.
Critério de medição de projecto: Número de unidades previstas, segundo documentação gráfica de Projecto.
Critério de medição de obra: Medir-se-á o número de unidades realmente executadas segundo especificações de Projecto.

| Código | Un | Descrição | Rendimento | Preço | Importância |
|---|---|---|---|---|---|
| mt42trx280esc | Ud | Difusor rotacional de deflectores fixos com placa frontal circular, RFD-R-A/200/0/0/0/RAL 9010 "TROX", com plenum de ligação horizontal de chapa de aço galvanizado, pintado em cor RAL 9010. (material) | 1.000 | 229.70 | 229.70 |
| mo005 | h | Oficial de 1ª instalador de ar condicionado. (mão de obra) | 0.237 | 17.77 | 4.21 |
| mo104 | h | Ajudante de instalador de ar condicionado. (mão de obra) | 0.237 | 16.79 | 3.98 |
| % | % | Custos directos complementares | 2 % | 237.89 | 4.76 |
|  |  | Custos directos |  |  | 242.65 |
