# Porta de aço estanque ao ar (pressão máxima 1000 Pa), ST-R/500x1500/11 "TROX", de 500x1500 mm

- Propriedade do ficheiro: CYPE INGENIEROS, S.A.
- Formato: FIEBDC-3/2002
- Moeda: EUR
- Custos indirectos: 3.00 %
- IVA: 23.00 %

**LPE010** Ud Porta de aço estanque ao ar (pressão máxima 1000 Pa), ST-R/500x1500/11 "TROX", de 500x1500 mm.
Fornecimento e montagem de porta de aço estanque ao ar (fuga de ar de 2 m³/h a 1000 Pa), ST-R/500x1500/11 "TROX", de 500x1500 mm, folha de porta de dupla parede, de 44 mm de espessura, aro de ancoragem de chapa de aço galvanizado com isolamento de lã de rocha, puxadores para accionamento por ambos os lados de alumínio fundido à pressão, junta estanque de borracha APT, accionamento situado no lado direito da porta. Elaborada em oficina, com ajuste e fixação em obra. Totalmente montada e testada.
Inclui: Marcação de pontos de fixação e aprumo do aro. Fixação do aro ao paramento. Vedação de juntas perimetrais. Colocação da folha. Colocação de ferragens de fecho e acessórios.
Critério de medição de projecto: Número de unidades previstas, segundo documentação gráfica de Projecto.
Critério de medição de obra: Medir-se-á o número de unidades realmente executadas segundo especificações de Projecto.

| Código | Un | Descrição | Rendimento | Preço | Importância |
|---|---|---|---|---|---|
| mt42trx390cama | Ud | Porta de aço estanque ao ar (fuga de ar de 2 m³/h a 1000 Pa), ST-R/500x1500/11 "TROX", de 500x1500 mm, folha de porta de dupla parede, de 44 mm de espessura, aro de ancoragem de chapa de aço galvanizado com isolamento de lã de rocha, puxadores para accionamento por ambos os lados de alumínio fundido à pressão, junta estanque de borracha APT, accionamento situado no lado direito da porta. (material) | 1.000 | 561.50 | 561.50 |
| mo020 | h | Oficial de 1ª construção. (mão de obra) | 0.376 | 16.85 | 6.34 |
| mo077 | h | Ajudante de construção. (mão de obra) | 0.376 | 16.45 | 6.19 |
| % | % | Custos directos complementares | 2 % | 574.03 | 11.48 |
|  |  | Custos directos |  |  | 585.51 |
